# Instandhaltungsarbeiten am Feldweg "An der Keip"
Angebotsaufforderung (GAEB DA XML 3.2, DA83)
Projekt: Instandhaltung Feldwege
Währung: EUR
Vergabeart: Öffentliche Ausschreibung
Eröffnung: 10.09.2026 09:00:00
Ende der Zuschlagsfrist: 09.10.2026
Abgabeort: ausschließlich digital
Auftraggeber: Verbandsgemeindeverwaltung Birkenfeld im, der Stadt Birkenfeld, Schneewiesenstraße 21, 55765 Birkenfeld
Erstellt mit: AVAPLAN, AVAPLAN win64bit 26.2.3.4464, 19.08.2026

## Vorbemerkung / Vertragstext
Baubeschreibung

1.Lage und Zufahrt zur Baustelle
Der Feldweg „An der Keip“ in der Gemarkung Birkenfeld, Flur 44, Flurstück 26 liegt südöstlich des Stadtzentrums von Birkenfeld und ist verkehrstechnisch über die B41 und die Straße "Dambacher Weg" zu erreichen.

2. AUSZUFÜHRENDE ARBEITEN
Das vorliegende Leistungsverzeichnis umfasst die Instandsetzung eines Feldwirtschaftsweges der Stadt Birkenfeld.

Die Schotterdeckschicht ist im Hocheinbau mit einer Stärke von ca. 15 cm zu erneuern. Eine Entwässerungsrinne aus Betonformsteinen ist herzustellen.

Dem Bieter wird empfohlen, sich vor Angebotsabgabe über die örtlichen Gegebenheiten im Bereich der Baumaßnahme zu informieren und sich genaue Kenntnis über den Umfang und Schwierigkeitsgrad der durchzuführenden Arbeiten zu verschaffen. Hierzu empfehlen wir die Örtlichkeit zu besichtigen.

3. Art und Lage der Baulichen Nutzung
Es handelt sich um Feldwirtschaftswege welche der Forst- und Landwirtschaft dienen.

4. Verkehrsverhältnisse auf der Baustelle
Die Feldwirtschaftswege werden Forst- und Landwirtschaftlich genutzt.  Zudem ist mit Rad- und Fußgängerverkehr zu rechnen.

5. Für den Verkehr freizuhaltende Flächen
Der AN hat dafür zu sorgen, dass die von ihm, ggf. auch von seinen Nachunternehmern oder Zulieferern, benutzten Straßen freigehalten werden und der übrige Verkehr nicht behindert wird. Nach der Baumaßnahme sind nicht mehr benötigte Schilder wieder zu entfernen.

6.Versorgungsleitungen
Der AN hat sich vor Beginn der Maßnahme über vorhandene Ver- und Entsorgungsleitungen und Kabel kundig zu machen. Evtl. Schäden an den Leitungen oder Kabeln gehen zu Lasten des AN.

7.LAGE UND AUSMASS DER DEM AN FÜR DIE AUSFÜHRUNG SEINER Leistungen zur benutzung oder mitbenutzung überlassenen Flächen, Räume, Materiallagerbereich

Es ist Sorgfalt walten zu lassen in Bezug auf die Baustellensicherung. Material, insbesondere die Verpackungen desselben, ist generell so zu lagern, dass es nicht durch Witterungseinflüsse aufgewirbelt und weggeblasen wird und Schäden verursachen kann. Die Zufahrtsmöglichkeit für Krankenwagen und Feuerwehr muss ständig gewährleistet sein. Grundsätzlich sind, besonders aber an arbeitsfreien Tagen sowie über Nacht, Baumaschinen, sonstige Geräte sowie Baumaterial, Aushubmaterial u.ä. immer innerhalb des Bauzauns abzustellen bzw., dann in Absprache mit der Bauleitung, so abzustellen oder zu lagern, dass die Durchfahrt auch für Großfahrzeuge nicht behindert ist, wobei darauf zu achten ist, dass Einfahrten und Eingänge sowie ggf. teilweise auch Parkplätze freigehalten werden. Die als Lagerflächen genutzten Bereiche sind vor Verunreinigungen zu schützen und nach Arbeitsende wieder in den ursprünglichen Zustand zu versetzen.

8. Bodenverhältnisse, Baugrund und seine Tragfähigkeit
Eine Baugrunduntersuchung liegt nicht vor und ist den Ausschreibungsunterlagen dementsprechend nicht beigefügt

9. VERKEHRSREGELUNG
Die Arbeiten müssen unter Vollsperrung des Feldwirtschaftsweges erfolgen. Die Verkehrsregelung ist frühzeitig mit der Gemeinde abzustimmen. Die Verkehrsrechtliche Anordnung ist rechtzeig bei der zuständigen Verkehrsbehörde zu beantragen Die erforderliche Beschilderung und Absperrschranken sind zu liefern, aufzubauen, vorzuhalten zu kontrollieren und zurückzubauen.

10. BAUSTELLENEINRICHTUNG
Flächen für die Baustelleneinrichtung hat der AN selbst zu besorgen.

11. PRÜFUNGEN
11.1 Eignungsprüfungen
Für Frostschutzmaterial sind vor dem Einbau Eignungsprüfungen  vorzulegen. Die Kosten der Eignungsprüfungen werden nicht gesondert vergütet.

11.2 Eigenüberwachungsprüfungen
Die Eigenüberwachung durch den AN ist gemäß den geltenden Bestimmungen durchzuführen. Die Eigenüberwachungsprüfungen sind durch den AN während der Ausführung mit der erforderlichen Sorgfalt und in dem erforderlichen Umfang durchzuführen. Bei Abweichung von den vertraglichen Anforderungen, sind deren Ursachen unverzüglich zu beseitigen. Die Kosten für die Eigenüberwachung sind in die entsprechenden Einheitspreise einzurechnen.

12. SEITENENTNAHME UND ABLAGERUNGSSTELLEN
12.1 Ablagerungsstellen
Alle anfallenden, überschüssigen und unbrauchbaren Erdmassen sowie  alle anderen Massen wie Asphalt, Schotter, Beton etc. sind auf eine  genehmigte und gebührenpflichtige Deponie abzufahren. Die Nachweise sind auf Verlangen vorzulegen. Die Kosten sind in die entsprechende Position einzukalkulieren. Die Sauberhaltung der Straßen erfolgt durch den AN. Die vom AN vorgesehene Deponie darf erst benutzt werden,  nachdem die Zustimmung des AG erfolgt ist.

Die Beschaffung, Einrichtung, Unterhaltung und Wiederherstellung von  Zwischenlagern ist Sache des AN.

12.2 Wiederverwendbare Baureststoffe

Alle auf der Baustelle anfallenden Stoffe unterliegen dem  Kreislaufwirtschaftsgesetz. Der AN hat für die entsprechende Wiederverwertung durch Zwischenlager, Recycling usw. zu sorgen.

Wiederverwendbare Baustoffe die in Eigentum des AN übergehen, müssen auf eine genehmigte Recyclinganlage gebracht werden. Die vom AN vorgesehene Recyclinganlage ist auf Verlangen anzugeben. Erforderliche Deponiegebühren und Transportkosten sind zu  berücksichtigen und in die Einheitspreise einzurechnen. Die Entsorgungsnachweise sind auf Verlangen vorzuzeigen.

12.3 Nicht wiederverwendbare belastete Baureststoffe (gilt nicht für pechhaltigen Straßenaufbruch) Schadstoffbelastete Baureststoffe sind auf einer Hausmüll- bzw. Sondermülldeponie zu deponieren bzw. zu entsorgen. Die Entsorgung erfolgt durch dein Unternehmen mit entsprechender Transportgenehmigung. Transportkosten und Deponiegebühren trägt der AG.

13. AUFMASSVERFAHREN
Soweit in den einzelnen Positionen des LV´s nicht anders festgelegt ist, werden die in der ZTV vorgesehen Aufmaßverfahren angewandt. Der Empfang des Material nach Tonneneinbau ist den dem Bauaufseher unverzüglich auf dem Lieferschein nach Prüfung durch Unterschriftsvollzug zu bestätigen.

14. RECHNUNGSSTELLUNG
Die jeweiligen Ausfertigung zu der Schlussrechnung muss nach einem entsprechenden Inhaltsverzeichnis, einschließlich Zwischenblätter mit Beschriftung geordnet und nach Ausfertigungen getrennt, in Hefter, Ordner oder Digital, dem AG zur Prüfung vorgelegt werden.

Muster einer Ausfertigung:
1. Schlussrechnung
2. Aufmaße
3. Erdmassenermittlung
4. Massenzusammenstellung
5. Lieferscheine
8. Abnahmeniederschrift

Abschlagsrechnungen sind mit Aufmaßen und Massenberechnungen zu belegen.

15. BAUSTOFFE UND BAUTEILE
Im Oberbau dürfen nur solche Gesteine, Korngruppen und Gemische verwendet werden, die den Richtlinien für die Güterüberwachung unterliegen. Auf Verlangen der Bauleitung sind die Überwachungsuntersuchungen des Herstellers vorzulegen.

16. WASSERSCHUTZZONEN
Das Bauvorhaben befindet sich in keiner Wasserschutzzone.

15. BODENFUNDE
Etwa zutage kommende Funde bei der Ausführung der Erdarbeiten, insbesondere Mauern, Erdverfärbungen, Scherben, Münzen usw. sind gemäß den Bestimmungen des Denkmal- und Pflegegesetzes unverzüglich dem zuständigen Landesdienst für Vor- und Frühgeschichte zu melden. Die Fortsetzung der Arbeiten ist zu unterlassen und die gefundenen Gegenstände sind in unverändertem Zustand zu belassen. Die Verpflichtung erlischt mit dem Ablauf des 7. Tages nach dem Tag der Anzeigenerstattung. Dadurch bedingte Stillstandzeiten werden - soweit vom
AN der Nachweis geführt wird - der Bauzeit zugeschlagen. Eine zusätzliche Vergütung für eventuelle Arbeitsunterbrechungen erfolgt nicht.

## Instandhaltungsarbeiten
EP-Anteile: Löhne; Stoffe; Geräte; Sonstige

### Abschnitt 1 Instandhaltungsarbeiten

#### Titel 1.1 Baustelleneinrichtung

*Hinweis*
Verkehrssicherung
Die Verkehrssicherung und Absperrung durch den AN ist gemäß den geltenden Bestimmungen durchzuführen. Die Kosten für das Einholen der Verkehrsbeschränkenden Anordnung die  Verkehrssicherung sowie für die nötigen Absperrungen und Beschilderungen sind in die Einheitspreise der Baustelleneinrichtung einzurechnen. Hierzu gehört auch die Unterhaltung und Kontrolle der Verkehrssicherung ( zweimal täglich, an Sonn- und Feiertagen einmal täglich).

**1.1.10 Baustelle einrichten**
STLB-Bau 2023-04 000
Baustelle für sämtliche, in der Leistungsbeschreibung aufgeführten Leistungen einrichten.
Menge: 1,000 St

#### Titel 1.2 Erdarbeiten

*Hinweis: Hinweistext*
Bei Position 01.02.0010 handelt es sich um die Vegetationsbereiche auf dem Feldwirtschaftsweg.

Siehe Beispielfoto:

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
**1.2.10 Oberboden abtragen fördern auftragen BG3b GU in Streifen B 1m Abtrag-H bis 10cm D bis 10cm**
STLB-Bau 2023-10 003
Oberboden, profilgerecht abtragen, fördern, profilgerecht auftragen, Bodengruppe 3b DIN 18915 (schwach bindig, kiesig), eine Bodengruppe, Bodengruppe 1 GU DIN 18196 (Kies-Schluff-Gemisch), in Streifen, Breite 1 m, Abtragshöhe bis 10 cm, Auftragsdicke bis 10 cm, Mengenermittlung nach Aufmaß an der Entnahmestelle.
Menge: 530,000 m

#### Titel 1.3 Abbrucharbeiten

**1.3.10 Asphaltbefestigung aufnehmen**
Asphaltbefestigung aufbrechen und aufnehmen. Abrechnung
erfolgt nach Abtragsprofilen.
Fläche '= Fahrbahn, Gehweg, Randstreifen, schmale Streifen, Zwickel, etc.'
Dicke der Asphaltbefestigung 'über 5 cm bis 20 cm.'
Gesamtaufbruchtiefe 'über 5 cm bis 20 cm.'

Aufbruchgut der Verwertung nach Wahl des AN zuführen.
Menge: 0,500 m3
DIN 276/2008: 113

**1.3.20 Rückbau Bordstein Beton nicht schadstoffbelastet TB8/25 24kN/m3 v.Hand laden transp. LKW AN entsorgen AVV170101 Vergüt.Entsorg. AN**
STLB-Bau 2024-10 084
Rückbau des Bordsteins aus Beton, nicht schadstoffbelastet,
Abfall ist nicht gefährlich, ohne Festlegung eines Zuordnungskriteriums LAGA/DepVO/EBV/RuVA, Form TB 8/25, Wichte des Abbruchstoffes DIN EN 1991-1-1 24 kN/m3, Erschwernis gemäß Vorbemerkungen,
Abbruch von Hand/mit handgeführten Kleingeräten,
aufgenommene Stoffe sammeln, auf LKW des AN laden, transportieren, entsorgen, zum Lager oder zur Anlage nach Wahl des AN, Abfallschlüssel nach AVV (Abfallverzeichnis-Verordnung) 170101 Beton,
Vergütung der Entsorgung übernimmt AN.
Menge: 8,000 m
DIN 276/2008: 594

#### Titel 1.4 Wiederherstellungsarbeiten

**1.4.10 Betonbord RB18/22 anthrazit Fundament Rückenstütze C12/15 D 20cm**
STLB-Bau 2024-10 080
Bordstein aus Beton, DIN EN 1340, Maße DIN 483, Form RB 18/22, Farbton anthrazit, Witterungswiderstand A, Abriebwiderstand F, Biegezugfestigkeit S, mit Fundament und einseitiger Rückenstütze aus Beton mit einer Zusammensetzung C 12/15 DIN EN 206 und DIN 1045-2, Bettungsdicke 20 cm, Breite der Rückenstütze 15 cm, Kurven mit geraden Bordsteinen ausführen, Länge 1000 mm, Fugen offen.
Menge: 8,000 m
DIN 276/2008: 522

**1.4.20 Rinne aus Betonformsteinen herst. Rinnenpl. 30/10**
Rinne aus Betonformsteinen herstellen.
Formstein = Rinnenplatte, Breite = 30 cm, Dicke = 10
cm.
Fundament und Rückenstütze '= Unterbeton C20/25, 20 bis 24 cm dick, herstellen.
Erforderliche Erdarbeiten ausführen.'

Fuge 'Fugen mit Fertigzementmörtel vergießen. Druckfestigkeit
am Würfel mindestens 50 N/mm2, Expositionsklasse XF4,
Ausbreitmaßklasse F5.'
Menge: 8,000 m
DIN 276/2008: 115

#### Titel 1.5 Schichten ohne Bindemittel

*Hinweis: Hinweistext*
OZ 01.05.0020 ist für das Vorprofilieren von tiefen Schadstellen

**1.5.10 Planum Weg Abweichung +/-3cm EV2 45MPa**
STLB-Bau 2023-10 002
Planum herstellen, für Wege, zulässige Abweichung von der Sollhöhe +/- 3 cm, Verformungsmodul mind. EV2 45 MPa, Arbeiten mit Gerät.
Menge: 1590,000 m²

**1.5.20 FSS Bk0,3 DPr1 0/32 D bis 12 cm**
Frostschutzschicht ZTV SoB-StB, Belastungsklasse RStO 12 Bk0,3, Verdichtungsgrad mind. DPr 1, aus Baustoffgemisch für Frostschutzschicht, natürliche Gesteinskörnung TL Gestein, Körnung 0/32, Schichtdicke bis 12 cm, Infiltrationsbeiwert ki größer gleich 1 x 10 hoch minus 5 m/s, abgerechnet wird nach Wiegekarte.
Menge: 50,000 t

**1.5.30 FSS Bk0,3 DPr1 0/32 D 15cm**
STLB-Bau 2024-10 080
Frostschutzschicht ZTV SoB-StB, Belastungsklasse RStO 12 Bk0,3, Verdichtungsgrad mind. DPr 1, aus Baustoffgemisch für Frostschutzschicht, natürliche Gesteinskörnung TL Gestein, Körnung 0/32, Schichtdicke 15 cm, Infiltrationsbeiwert ki größer gleich 1 x 10 hoch minus 5 m/s.
Menge: 238,500 m³
DIN 276/2008: 522

#### Titel 1.6 Grabenarbeiten

**1.6.10 Bankett räumen nachprofilieren 0,5-0,75m**
STLB-Bau 2023-04 002
Bankett räumen und mit Quergefälle nachprofilieren, Räumbereich über 0,5 bis 0,75 m, Räumgut und Boden auf dem Gelände planieren.
Menge: 720,000 m

**1.6.20 Boden Graben lösen verfüllen verdichten Sohlen-B 0,4-0,5m T bis 0,8m GU**
STLB-Bau 2023-04 002
Boden der Gräben, profilgerecht lösen, verfüllen, verdichten, verdrängten Boden direkt laden, Breite der Sohle über 0,4 bis 0,5 m, Abwasserkanäle nach DIN EN 1610, Aushubtiefe bis 0,8 m,
Homogenbereich 1, mit einer Bodengruppe, Bodengruppe 1 GU DIN 18196 (Kies-Schluff-Gemisch), Tiefe oberer Horizont des Homogenbereiches von 0 m, Tiefe unterer Horizont des Homogenbereiches bis 2 m,
Baumaßnahme der Geotechnischen Kategorie 1 DIN 4020.
Menge: 720,000 m

**1.6.30 Vorhandene Durchlassrohre aufnehmen, reinigen und wieder einbauen**
Durchlassrohre Beton oder Stahl, Durchmesser 200-400 mm, aufnehmen. Neue Bettung herstellen und wieder einbauen. In die Position sind alle notwendigen Arbeiten wie, Aushub, Lieferung des Bettungsmaterials und deren Einbau mit einzukalkulieren.
Menge: 10,000 m

#### Titel 1.7 Arbeiten auf Anordnung / Stundenlohnarbeiten

**1.7.10 Hydraulikbagger Fahrer/-in 2-5t**
STLB-Bau 2023-04 091
Hydraulikbagger, mit Fahrer/-in, einsetzen,
der Verrechnungssatz für die jeweilige Arbeitskraft umfasst sämtliche Aufwendungen wie Lohn- und Gehaltskosten, Lohn- und Gehaltsnebenkosten, Zuschläge, lohngebundene und lohnabhängige Kosten, sonstige Sozialkosten, Gemeinkosten, Wagnis und Gewinn,
der Verrechnungssatz für das Gerät umfasst sämtliche Aufwendungen für den Betrieb, Gemeinkosten, Wagnis und Gewinn, Fahrwerk mit Bereifung, Masse im Betriebszustand 2 bis 5 t.
Menge: 2,000 h

**1.7.20 LKW Fahrer/-in 1-3,5t**
STLB-Bau 2023-04 091
LKW, mit Fahrer/-in, einsetzen,
der Verrechnungssatz für die jeweilige Arbeitskraft umfasst sämtliche Aufwendungen wie Lohn- und Gehaltskosten, Lohn- und Gehaltsnebenkosten, Zuschläge, lohngebundene und lohnabhängige Kosten, sonstige Sozialkosten, Gemeinkosten, Wagnis und Gewinn,
der Verrechnungssatz für das Gerät umfasst sämtliche Aufwendungen für den Betrieb, Gemeinkosten, Wagnis und Gewinn, Nutzlast 1 bis 3,5 t.
Menge: 2,000 h

**1.7.30 Verrechnungssatz für Schachtmeister**
Poliere oder dgl. auf Anordnung des AG ausführen.
Der Verrechnungssatz für die jeweilige Arbeitskraft
umfasst sämtliche Aufwendungen, insbesondere den
tatsächlichen Lohn einschließlich vermögenswirksamer
Leistungen mit den Zuschlägen für Gemeinkosten
(Sozialkassenbeiträge, Winterbauumlage und dgl.),
sowie Lohn- bzw. Gehaltsnebenkosten und Zuschläge für
Überstunden, Zuschläge für Nacht-, Sonntags- und
Feiertagsarbeit.
Menge: 2,000 H

**1.7.40 Wie vor, jedoch Spezialbaufacharbeiter**
Leistung wie zuletzt in vollem Wortlaut beschrieben,
jedoch Spezialbaufacharbeiter.
Menge: 2,000 H

**1.7.50 Wie vor, jedoch Bauwerker**
Leistung wie zuletzt in vollem Wortlaut beschrieben,
jedoch Bauwerker.
Menge: 2,000 H
